# VBA 27/28
Angebotsaufforderung (GAEB 90, DA83)
Währung: EUR
Auftraggeber: Autobahn GmbH des Bundes

## VBA_BA 27/28
Datum: 26.08.26

### Abschnitt 00 Vorarbeiten und Demarkierung

#### Unterabschnitt 00.00 Vorarbeiten

**00.00.0001 Markierungsfläche trocknen**
StL-Nr. 221131105
Fläche für Markierung schonend trocknen. Abgerechnet
wird die zu markierende Fläche. Bei Pfeil, Buchstabe,
Ziffer, Verkehrsschild und Piktogramm ergibt sich die
Fläche aus dem kleinsten umschließenden Rechteck.
Menge: 500,000 m2
Zuordnung: 131

**00.00.0002 Markierungsfläche reinigen**
StL-Nr. 22113111099
Fläche für Markierung reinigen. Kehrgut aufnehmen und
nach Wahl des AN verwerten. Abgerechnet wird die zu
markierende Fläche. Bei Pfeil, Buchstabe, Ziffer, Verkehrsschild, und Piktogramm ergibt sich die Fläche aus
dem kleinsten umschließenden Rechteck.
Reinigung 'mit Saugkehrwagen.
Nachweise über die Entsorgung des Kehrguts führen und
dem AG vorlegen. AVV-Schlüssel 20 03 03 '
Menge: 300,000 m2
Zuordnung: 131

**00.00.0003 Markierung reinigen**
Verschmutzte Markierung reinigen. Kehrgut aufnehmen und
der Verwertung nach Wahl des AN zuführen. Abgerechnet
wird die markierte Fläche.
Reinigung 'mit Saugkehrwagen, mittels
Waschdüsen/Flachstrahl. Wasserdruck 400 - 800 bar.
Nachweise über die Entsorgung des Kehrguts führen und
dem AG vorlegen. AVV-Schlüssel 20 03 03 '
Menge: 2000,000 m2
Zuordnung: 131

#### Unterabschnitt 00.01 Demarkierung Fräse

**00.01.0001 Längsmarkierung entfernen*Breite 0,15 m*a.Asphaltdecksch. Veränd.Verkehrsf.*feinstfräsen**
StL-Nr. 22113100592914109
Längsmarkierung einschl. evtl. Sperrflächenumrandung
entfernen. Abgerechnet wird der entfernte Strich, bei
Doppelstrichen zwei Striche.
Markierung 'durchgehend als
Fahrstreifen-/Fahrbahnbegrenzung '
Strichbreite = 0,15 m.
Markierungsstoffart 'Plastikmasse / Folie (inkl.
Bitumenunterstrich) '
Auf Asphaltdeckschicht.
Entfernen für Veränderung der Verkehrsführung.
Durch Feinstfräsen.
Abfall 'laden, befördern und der vollständigen
Entsorgung außerhalb der
Baustelle nach Wahl des AN zuführen. Nachweise führen
und dem AG vorlegen. AVV-Schlüssel 17 02 03 mit
AVV-Schlüssel 17 03 02 vermischt.'
Menge: 7000,000 m
Zuordnung: 131

**00.01.0002 Längsmarkierung entfernen Leitlinie 1zu2*Breite 0,15 m*a.Asphaltdecksch. Veränd.Verkehrsf.*feinstfräsen**
StL-Nr. 22113100532914109
Längsmarkierung einschl. evtl. Sperrflächenumrandung
entfernen. Abgerechnet wird der entfernte Strich, bei
Doppelstrichen zwei Striche.
Unterbrochener Strich; Verhältnis Strich/Lücke 1 zu 2
als Leitlinie.
Strichbreite = 0,15 m.
Markierungsstoffart 'Plastikmasse / Folie (inkl.
Bitumenunterstrich) '
Auf Asphaltdeckschicht.
Entfernen für Veränderung der Verkehrsführung.
Durch Feinstfräsen.
Abfall 'laden, befördern und der vollständigen
Entsorgung außerhalb der
Baustelle nach Wahl des AN zuführen. Nachweise führen
und dem AG vorlegen. AVV-Schlüssel 17 02 03 mit
AVV-Schlüssel 17 03 02 vermischt '
Menge: 3000,000 m
Zuordnung: 131

**00.01.0003 Längsmarkierung entfernen durchg.Fstr.begr.*Breite 0,30 m*a.Asphaltdecksch. Veränd.Verkehrsf.*feinstfräsen**
StL-Nr. 22113100524914109
Längsmarkierung einschl. evtl. Sperrflächenumrandung
entfernen. Abgerechnet wird der entfernte Strich, bei
Doppelstrichen zwei Striche.
Durchgehender Strich als Fahrstreifenbegrenzung.
Strichbreite = 0,30 m.
Markierungsstoffart 'Plastikmasse / Folie (inkl.
Bitumenunterstrich)'
Auf Asphaltdeckschicht.
Entfernen für Veränderung der Verkehrsführung.
Durch Feinstfräsen.
Abfall 'laden, befördern und der vollständigen
Entsorgung außerhalb der
Baustelle nach Wahl des AN zuführen. Nachweise führen
und dem AG vorlegen. AVV-Schlüssel 17 02 03 mit
AVV-Schlüssel 17 03 02 vermischt '
Menge: 2800,000 m
Zuordnung: 131

**00.01.0004 Längsmarkierung entfernen Blockmark. 1 zu 1*Breite 0,30 m*a.Asphaltdecksch. Veränd.Verkehrsf.*feinstfräsen**
StL-Nr. 22113100544914109
Längsmarkierung einschl. evtl. Sperrflächenumrandung
entfernen. Abgerechnet wird der entfernte Strich, bei
Doppelstrichen zwei Striche.
Unterbrochener Strich; Verhältnis Strich/Lücke 1 zu 1
als Fahrbahnbegrenzung (Blockmarkierung).
Strichbreite = 0,30 m.
Markierungsstoffart 'Plastikmasse / Folie (inkl.
Bitumenunterstrich) '
Auf Asphaltdeckschicht.
Entfernen für Veränderung der Verkehrsführung.
Durch Feinstfräsen.
Abfall 'laden, befördern und der vollständigen
Entsorgung außerhalb der
Baustelle nach Wahl des AN zuführen. Nachweise führen
und dem AG vorlegen. AVV-Schlüssel 17 02 03 mit
AVV-Schlüssel 17 03 02 vermischt '
Menge: 600,000 m
Zuordnung: 131

**00.01.0005 Markierungszeichen entfernen Plastikmasse*a.Asphaltdecksch. Veränd.Verkehrsf.*feinstfräsen**
StL-Nr. 221131015314109
Markierungszeichen entfernen. Abgerechnet wird die entfernte markierte Fläche. Bei Pfeil, Buchstabe, Ziffer,
Verkehrsschild und Piktogramm ergibt sich die Fläche
aus dem kleinsten umschließenden Rechteck.
Markierungsstoffart = Plastikmasse.
Auf Asphaltdeckschicht.
Entfernen für Veränderung der Verkehrsführung.
Durch Feinstfräsen.
Abfall 'laden, befördern und der vollständigen
Entsorgung außerhalb der
Baustelle nach Wahl des AN zuführen. Nachweise führen
und dem AG vorlegen. AVV-Schlüssel 17 02 03 mit
AVV-Schlüssel 17 03 02 vermischt '
Menge: 100,000 m2
Zuordnung: 131

#### Unterabschnitt 00.02 Demarkierung WHD

**00.02.0001 Längsmarkierung entfernen*Breite 0,15 m*auf Betondecke Veränd.Verkehrsf.*Wasserhochdruck**
StL-Nr. 22113100592924209
Längsmarkierung einschl. evtl. Sperrflächenumrandung
entfernen. Abgerechnet wird der entfernte Strich, bei
Doppelstrichen zwei Striche.
Markierung 'durchgehend als
Fahrstreifen-/Fahrbahnbegrenzung '
Strichbreite = 0,15 m.
Markierungsstoffart 'Plastikmasse / Folie'
Auf Betondecke.
Entfernen für Veränderung der Verkehrsführung.
Durch Wasserhochdruckverfahren.
Abfall 'laden, befördern und der vollständigen
Entsorgung außerhalb der
Baustelle nach Wahl des AN zuführen. Nachweise führen
und dem AG vorlegen. AVV-Schlüssel 17 02 03 mit
AVV-Schlüssel 17 01 01 vermischt.'
Menge: 500,000 m
Zuordnung: 131

**00.02.0002 Längsmarkierung entfernen Leitlinie 1zu2*Breite 0,15 m*auf Betondecke Veränd.Verkehrsf.*Wasserhochdruck**
StL-Nr. 22113100532924209
Längsmarkierung einschl. evtl. Sperrflächenumrandung
entfernen. Abgerechnet wird der entfernte Strich, bei
Doppelstrichen zwei Striche.
Unterbrochener Strich; Verhältnis Strich/Lücke 1 zu 2
als Leitlinie.
Strichbreite = 0,15 m.
Markierungsstoffart 'Plastikmasse / Folie '
Auf Betondecke.
Entfernen für Veränderung der Verkehrsführung.
Durch Wasserhochdruckverfahren.
Abfall 'laden, befördern und der vollständigen
Entsorgung außerhalb der
Baustelle nach Wahl des AN zuführen. Nachweise führen
und dem AG vorlegen. AVV-Schlüssel 17 02 03 mit
AVV-Schlüssel 17 01 01 vermischt '
Menge: 1200,000 m
Zuordnung: 131

**00.02.0003 Längsmarkierung entfernen durchg.Fb.begr.*Breite 0,30 m*auf Betondecke Veränd.Verkehrsf.*Wasserhochdruck**
StL-Nr. 22113100514924209
Längsmarkierung einschl. evtl. Sperrflächenumrandung
entfernen. Abgerechnet wird der entfernte Strich, bei
Doppelstrichen zwei Striche.
Durchgehender Strich als Fahrbahnbegrenzung.
Strichbreite = 0,30 m.
Markierungsstoffart 'Plastikmasse / Folie '
Auf Betondecke.
Entfernen für Veränderung der Verkehrsführung.
Durch Wasserhochdruckverfahren.
Abfall 'laden, befördern und der vollständigen
Entsorgung außerhalb der
Baustelle nach Wahl des AN zuführen. Nachweise führen
und dem AG vorlegen. AVV-Schlüssel 17 02 03 mit
AVV-Schlüssel 17 01 01 vermischt '
Menge: 2400,000 m
Zuordnung: 131

**00.02.0004 Längsmarkierung entfernen Blockmark. 1 zu 1*Breite 0,30 m*auf Betondecke Veränd.Verkehrsf.*Wasserhochdruck**
StL-Nr. 22113100544924209
Längsmarkierung einschl. evtl. Sperrflächenumrandung
entfernen. Abgerechnet wird der entfernte Strich, bei
Doppelstrichen zwei Striche.
Unterbrochener Strich; Verhältnis Strich/Lücke 1 zu 1
als Fahrbahnbegrenzung (Blockmarkierung).
Strichbreite = 0,30 m.
Markierungsstoffart 'Plastikmasse / Folie '
Auf Betondecke.
Entfernen für Veränderung der Verkehrsführung.
Durch Wasserhochdruckverfahren.
Abfall 'laden, befördern und der vollständigen
Entsorgung außerhalb der
Baustelle nach Wahl des AN zuführen. Nachweise führen
und dem AG vorlegen. AVV-Schlüssel 17 02 03 mit
AVV-Schlüssel 17 01 01 vermischt '
Menge: 300,000 m
Zuordnung: 131

**00.02.0005 Markierungszeichen entfernen*auf Betondecke Veränd.Verkehrsf.*Wasserhochdruck**
StL-Nr. 221131015924209
Markierungszeichen entfernen. Abgerechnet wird die entfernte markierte Fläche. Bei Pfeil, Buchstabe, Ziffer,
Verkehrsschild und Piktogramm ergibt sich die Fläche
aus dem kleinsten umschließenden Rechteck.
Markierungsstoffart 'Plastikmasse / Folie '
Auf Betondecke.
Entfernen für Veränderung der Verkehrsführung.
Durch Wasserhochdruckverfahren.
Abfall 'laden, befördern und der vollständigen
Entsorgung außerhalb der
Baustelle nach Wahl des AN zuführen. Nachweise führen
und dem AG vorlegen. AVV-Schlüssel 17 02 03 mit
AVV-Schlüssel 17 01 01 vermischt  '
Menge: 100,000 m2
Zuordnung: 131

### Abschnitt 01 Applikation

*Hinweis*
Es ist ein Material zu wählen, welches sich auf Asphalt
und auf Betonflächen eignet. Im LV wird als
Vereinfachung nur grobstrukturierte Asphaltdeckschicht
genannt.

#### Unterabschnitt 01.00 Typ II Kaltplastik

**01.00.0001 Längsmarkierung Typ II herstellen durchg.Fb.begr.*Breite 0,15 m mit Vormarkierung*Kaltplastikmasse Aggl.unregelm.*P 7 grobstr. Decke**
StL-Nr. 22113150512164021
Längsmarkierung Typ II einschl. evtl.
Sperrflächenumrandung als endgültige Markierung herstellen. Abgerechnet wird der markierte Strich, bei
Doppelstrichen zwei Striche.
Durchgehend als Fahrbahnbegrenzung.
Strichbreite = 0,15 m.
Strich mit Vormarkierung.
Markierungssystem aus reaktivem Stoff, nicht spritzbar
(Kaltplastikmasse).
Als Agglomeratmarkierung, unregelmäßig angeordnet.
Verkehrsklasse = P 7.
Markierung auf grobstrukturierter Asphaltdeckschicht.
Menge: 7000,000 m
Zuordnung: 131

**01.00.0002 Längsmarkierung Typ II herstellen Leitlinie 1 zu 2*Breite 0,15 m mit Vormarkierung*Kaltplastikmasse Aggl.unregelm.*P 7 grobstr. Decke**
StL-Nr. 22113150532164021
Längsmarkierung Typ II einschl. evtl.
Sperrflächenumrandung als endgültige Markierung herstellen. Abgerechnet wird der markierte Strich, bei
Doppelstrichen zwei Striche.
Unterbrochen; Verhältnis Strich/Lücke 1 zu 2 als Leitlinie.
Strichbreite = 0,15 m.
Strich mit Vormarkierung.
Markierungssystem aus reaktivem Stoff, nicht spritzbar
(Kaltplastikmasse).
Als Agglomeratmarkierung, unregelmäßig angeordnet.
Verkehrsklasse = P 7.
Markierung auf grobstrukturierter Asphaltdeckschicht.
Menge: 1800,000 m
Zuordnung: 131

**01.00.0003 Längsmarkierung Typ II herstellen durchg.Fb.begr.*Breite 0,30 m mit Vormarkierung*Kaltplastikmasse Aggl.unregelm.*P 7 grobstr. Decke**
StL-Nr. 22113150514164021
Längsmarkierung Typ II einschl. evtl.
Sperrflächenumrandung als endgültige Markierung herstellen. Abgerechnet wird der markierte Strich, bei
Doppelstrichen zwei Striche.
Durchgehend als Fahrbahnbegrenzung.
Strichbreite = 0,30 m.
Strich mit Vormarkierung.
Markierungssystem aus reaktivem Stoff, nicht spritzbar
(Kaltplastikmasse).
Als Agglomeratmarkierung, unregelmäßig angeordnet.
Verkehrsklasse = P 7.
Markierung auf grobstrukturierter Asphaltdeckschicht.
Menge: 2000,000 m
Zuordnung: 131

**01.00.0004 Längsmarkierung Typ II herstellen Blockmark. 1 zu 1*Breite 0,30 m mit Vormarkierung*Kaltplastikmasse Aggl.unregelm.*P 7 grobstr. Decke**
StL-Nr. 22113150544164021
Längsmarkierung Typ II einschl. evtl.
Sperrflächenumrandung als endgültige Markierung herstellen. Abgerechnet wird der markierte Strich, bei
Doppelstrichen zwei Striche.
Unterbrochen; Verhältnis Strich/Lücke 1 zu 1 als Fahrbahnbegrenzung (Blockmarkierung).
Strichbreite = 0,30 m.
Strich mit Vormarkierung.
Markierungssystem aus reaktivem Stoff, nicht spritzbar
(Kaltplastikmasse).
Als Agglomeratmarkierung, unregelmäßig angeordnet.
Verkehrsklasse = P 7.
Markierung auf grobstrukturierter Asphaltdeckschicht.
Menge: 300,000 m
Zuordnung: 131

**01.00.0005 Sonstiges Markierungszeichen herst.*M.Vorm. grobstr. Decke**
Sonstiges Markierungszeichen Typ I nach Unterlagen des
AG als endgültige Markierung herstellen.  Verkehrsklasse min P 5.
Als Unterstrich für Längsmarkierung (für OZ 01.00.0001
bis .0004)
Mit Vormarkierung. Fläche zu jedem Rand um 2cm größer
als das darauf aufzubringendem Markierungszeichen.
Markierungssystem aus 'spritzbaren reaktivem Stoff,
Farbton: schwarz'
Schichtdicke '0,4mm'
Markierung auf Betondeckschicht.
Menge: 150,000 m2

#### Unterabschnitt 01.01 Typ II Folie

**01.01.0001 Längsmarkierung Typ II herstellen*Breite 0,15 m mit Vormarkierung P 7*grobstr. Decke**
StL-Nr. 22113150592190021
Längsmarkierung Typ II einschl. evtl.
Sperrflächenumrandung als endgültige Markierung herstellen. Abgerechnet wird der markierte Strich, bei
Doppelstrichen zwei Striche.
Markierung 'durchgehend als Fahrbahn- /
Fahrstreifenbegrenzung '
Strichbreite = 0,15 m.
Strich mit Vormarkierung.
Markierungssystem aus 'profilierter Folie (inkl.
Bitumenunterstrich '
Verkehrsklasse = P 7.
Markierung auf grobstrukturierter Asphaltdeckschicht.
Menge: 2000,000 m
Zuordnung: 131

**01.01.0002 Längsmarkierung Typ II herstellen Leitlinie 1 zu 2*Breite 0,15 m mit Vormarkierung P 7*grobstr. Decke**
StL-Nr. 22113150532190021
Längsmarkierung Typ II einschl. evtl.
Sperrflächenumrandung als endgültige Markierung herstellen. Abgerechnet wird der markierte Strich, bei
Doppelstrichen zwei Striche.
Unterbrochen; Verhältnis Strich/Lücke 1 zu 2 als Leitlinie.
Strichbreite = 0,15 m.
Strich mit Vormarkierung.
Markierungssystem aus 'profilierter Folie (inkl.
Bitumenunterstrich '
Verkehrsklasse = P 7.
Markierung auf grobstrukturierter Asphaltdeckschicht.
Menge: 3600,000 m
Zuordnung: 131

**01.01.0003 Längsmarkierung Typ II herstellen durchg.Fb.begr.*Breite 0,30 m mit Vormarkierung P 7*grobstr. Decke**
StL-Nr. 22113150514190021
Längsmarkierung Typ II einschl. evtl.
Sperrflächenumrandung als endgültige Markierung herstellen. Abgerechnet wird der markierte Strich, bei
Doppelstrichen zwei Striche.
Durchgehend als Fahrbahnbegrenzung.
Strichbreite = 0,30 m.
Strich mit Vormarkierung.
Markierungssystem aus 'profilierter Folie (inkl.
Bitumenunterstrich '
Verkehrsklasse = P 7.
Markierung auf grobstrukturierter Asphaltdeckschicht.
Menge: 4000,000 m
Zuordnung: 131

**01.01.0004 Längsmarkierung Typ II herstellen Blockmark. 1 zu 1*Breite 0,30 m mit Vormarkierung P 7*grobstr. Decke**
StL-Nr. 22113150544190021
Längsmarkierung Typ II einschl. evtl.
Sperrflächenumrandung als endgültige Markierung herstellen. Abgerechnet wird der markierte Strich, bei
Doppelstrichen zwei Striche.
Unterbrochen; Verhältnis Strich/Lücke 1 zu 1 als Fahrbahnbegrenzung (Blockmarkierung).
Strichbreite = 0,30 m.
Strich mit Vormarkierung.
Markierungssystem aus 'profilierter Folie (inkl.
Bitumenunterstrich '
Verkehrsklasse = P 7.
Markierung auf grobstrukturierter Asphaltdeckschicht.
Menge: 600,000 m
Zuordnung: 131

**01.01.0005 Bitumenvoranstrich**
Lösemittelhaltiger Bitumenvoranstrich mit geeigneten
Gerät aufbringen, als Haftvermittler bei der Verlegung
des Bitumengrundstriches (Applikation Folie) auf Beton.
Auf die Verträglichkeit des Haftvermittlers und des
Bitumengrundstriches ist zu achten. Abrechnung nach:
Strichbreite (Grundstrich) x Markierungslänge
Menge: 10,000 m2

*Hinweis*
Die gelben KP-Agglomerate sind für eine temporäre
Veränderung der Verkehrsführung vorgesehen

#### Unterabschnitt 01.02 Typ II gelbe KP-Agglomerate

**01.02.0001 Längsmarkierung Typ II herstellen durchg. Fb.begr.*Breite 0,15 m Kaltplastikmasse*P 7 grobstr. Decke**
Längsmarkierung Typ II einschl. evtl. Sperrflächenumrandung als vorübergehende Markierung herstellen.
Vormarkieren. Abgerechnet wird der markierte Strich,
bei Doppelstrichen zwei Striche.
Durchgehend als Fahrbahnbegrenzung.
Strichbreite = 0,15 m.
Markierungssystem aus reaktivem Stoff, nicht spritzbar
(Kaltplastikmasse) als Agglomeratmarkierung.
Materialmenge = 2,2 kg/m2
Verkehrsklasse = P 7.
Markierung auf grobstrukturierter Asphaltdeckschicht.
Menge: 500,000 m
Zuordnung: 105

**01.02.0002 Längsmarkierung Typ II herstellen Str/L 1zu2 Leitl.*Breite 0,15 m Kaltplastikmasse*P 7 grobstr. Decke**
Längsmarkierung Typ II als vorübergehende Markierung
herstellen. Vormarkieren. Abgerechnet wird der
markierte Strich, bei Doppelstrichen zwei Striche.
Unterbrochen; Verhältnis Strich/Lücke 1 zu 2 als Leitlinie.
Strichbreite = 0,15 m.
Markierungssystem aus reaktivem Stoff, nicht spritzbar
(Kaltplastikmasse) als Agglomeratmarkierung.
Materialmenge = 2,2 kg/m2
Verkehrsklasse = P 7.
Markierung auf grobstrukturierter Asphaltdeckschicht.
Menge: 300,000 m
Zuordnung: 105

**01.02.0003 Längsmarkierung Typ II herstellen durchg.Fb.begr.*Breite 0,30 m Kaltplastikmasse*P 7 grobstr. Decke**
Längsmarkierung Typ II  als vorübergehende Markierung
herstellen. Vormarkieren. Abgerechnet wird der
markierte Strich, bei Doppelstrichen zwei Striche.
Durchgehend als Fahrbahnbegrenzung.
Strichbreite = 0,30 m.
Markierungssystem aus reaktivem Stoff, nicht spritzbar
(Kaltplastikmasse) als Agglomeratmarkierung.
Materialmenge = 2,2 kg/m2
Verkehrsklasse = P 7.
Markierung auf grobstrukturierter Asphaltdeckschicht.
Menge: 500,000 m
Zuordnung: 105

**01.02.0004 Längsmarkierung Typ II herstellen Str/L 1zu1 Blockm*Breite 0,30 m Kaltplastikmasse*P 7 grobstr. Decke**
Längsmarkierung Typ II als vorübergehende Markierung
herstellen. Vormarkieren. Abgerechnet wird der
markierte Strich, bei Doppelstrichen zwei Striche.
Unterbrochen; Verhältnis Strich/Lücke 1 zu 1 als Fahrbahnbegrenzung (Blockmarkierung).
Strichbreite = 0,30 m.
Markierungssystem aus reaktivem Stoff, nicht spritzbar
(Kaltplastikmasse) als Agglomeratmarkierung.
Materialmenge = 2,2 kg/m2
Verkehrsklasse = P 7.
Markierung auf grobstrukturierter Asphaltdeckschicht.
Menge: 300,000 m
Zuordnung: 105

**01.02.0005 Längsmarkierung Typ II herstellen durchg. Fb.begr.*Breite 0,15 m Kaltplastikmasse*P 7 grobstr. Decke**
Längsmarkierung Typ II einschl. evtl. Sperrflächenumrandung als vorübergehende Markierung herstellen.
Vormarkieren. Abgerechnet wird der markierte Strich,
bei Doppelstrichen zwei Striche.
Durchgehend als Fahrbahnbegrenzung.
Strichbreite = 0,15 m.
Markierungssystem aus reaktivem Stoff, nicht spritzbar
(Kaltplastikmasse) als Agglomeratmarkierung.
Materialmenge = 1,6 kg/m2
Verkehrsklasse = P 7.
Markierung auf grobstrukturierter Asphaltdeckschicht
und/oder vorhandener Markierung.
Menge: 500,000 m
Zuordnung: 105

**01.02.0006 Längsmarkierung Typ II herstellen Str/L 1zu2 Leitl.*Breite 0,15 m Kaltplastikmasse*P 7 grobstr. Decke**
Längsmarkierung Typ II als vorübergehende Markierung
herstellen. Vormarkieren. Abgerechnet wird der
markierte Strich, bei Doppelstrichen zwei Striche.
Unterbrochen; Verhältnis Strich/Lücke 1 zu 2 als Leitlinie.
Strichbreite = 0,15 m.
Markierungssystem aus reaktivem Stoff, nicht spritzbar
(Kaltplastikmasse) als Agglomeratmarkierung.
Materialmenge = 1,6 kg/m2
Verkehrsklasse = P 7.
Markierung auf grobstrukturierter Asphaltdeckschicht
und/oder vorhandener Markierung.
Menge: 300,000 m
Zuordnung: 105

**01.02.0007 Längsmarkierung Typ II herstellen durchg.Fb.begr.*Breite 0,30 m Kaltplastikmasse*P 7 grobstr. Decke**
Längsmarkierung Typ II  als vorübergehende Markierung
herstellen. Vormarkieren. Abgerechnet wird der
markierte Strich, bei Doppelstrichen zwei Striche.
Durchgehend als Fahrbahnbegrenzung.
Strichbreite = 0,30 m.
Markierungssystem aus reaktivem Stoff, nicht spritzbar
(Kaltplastikmasse) als Agglomeratmarkierung.
Materialmenge = 1,6 kg/m2
Verkehrsklasse = P 7.
Markierung auf grobstrukturierter Asphaltdeckschicht
und/oder vorhandener Markierung.
Menge: 500,000 m
Zuordnung: 105

**01.02.0008 Längsmarkierung Typ II herstellen Str/L 1zu1 Blockm*Breite 0,30 m Kaltplastikmasse*P 7 grobstr. Decke**
Längsmarkierung Typ II als vorübergehende Markierung
herstellen. Vormarkieren. Abgerechnet wird der
markierte Strich, bei Doppelstrichen zwei Striche.
Unterbrochen; Verhältnis Strich/Lücke 1 zu 1 als Fahrbahnbegrenzung (Blockmarkierung).
Strichbreite = 0,30 m.
Markierungssystem aus reaktivem Stoff, nicht spritzbar
(Kaltplastikmasse) als Agglomeratmarkierung.
Materialmenge = 1,6 kg/m2
Verkehrsklasse = P 7.
Markierung auf grobstrukturierter Asphaltdeckschicht
und/oder vorhandener Markierung.
Menge: 300,000 m
Zuordnung: 105

#### Unterabschnitt 01.03 Typ II sonstige

**01.03.0001 Längsmarkierung Typ II herstellen durchg.Fb.begr.*Breite 0,12 m mit Vormarkierung*Heißplastikmasse grobe Nachstreum. P 7*grobstr. Decke**
StL-Nr. 22113150511171921
Längsmarkierung Typ II einschl. evtl.
Sperrflächenumrandung als endgültige Markierung herstellen. Abgerechnet wird der markierte Strich, bei
Doppelstrichen zwei Striche.
Durchgehend als Fahrbahnbegrenzung.
Strichbreite = 0,12 m.
Strich mit Vormarkierung.
Markierungssystem aus thermoplastischem Stoff, nicht
spritzbar (Heißplastikmasse).
Als System mit groben Nachstreumitteln.
Schichtdicke '3,0 mm'
Verkehrsklasse = P 7.
Markierung auf grobstrukturierter Asphaltdeckschicht.
Menge: 200,000 m
Zuordnung: 131

**01.03.0002 Längsmarkierung Typ II herstellen Leitlinie 1 zu 1*Breite 0,12 m mit Vormarkierung*Heißplastikmasse grobe Nachstreum. P 7*grobstr. Decke**
StL-Nr. 22113150551171921
Längsmarkierung Typ II einschl. evtl.
Sperrflächenumrandung als endgültige Markierung herstellen. Abgerechnet wird der markierte Strich, bei
Doppelstrichen zwei Striche.
Unterbrochen; Verhältnis Strich/Lücke 1 zu 1 als Leitlinie.
Strichbreite = 0,12 m.
Strich mit Vormarkierung.
Markierungssystem aus thermoplastischem Stoff, nicht
spritzbar (Heißplastikmasse).
Als System mit groben Nachstreumitteln.
Schichtdicke '3,0 mm'
Verkehrsklasse = P 7.
Markierung auf grobstrukturierter Asphaltdeckschicht.
Menge: 60,000 m
Zuordnung: 131

**01.03.0003 Längsmarkierung Typ II herstellen Blockmark. 1 zu 1*Breite 0,25 m mit Vormarkierung*Heißplastikmasse grobe Nachstreum. P 7*grobstr. Decke**
StL-Nr. 22113150543171921
Längsmarkierung Typ II einschl. evtl.
Sperrflächenumrandung als endgültige Markierung herstellen. Abgerechnet wird der markierte Strich, bei
Doppelstrichen zwei Striche.
Unterbrochen; Verhältnis Strich/Lücke 1 zu 1 als Fahrbahnbegrenzung (Blockmarkierung).
Strichbreite = 0,25 m.
Strich mit Vormarkierung.
Markierungssystem aus thermoplastischem Stoff, nicht
spritzbar (Heißplastikmasse).
Als System mit groben Nachstreumitteln.
Schichtdicke '3,0 mm'
Verkehrsklasse = P 7.
Markierung auf grobstrukturierter Asphaltdeckschicht.
Menge: 60,000 m
Zuordnung: 131

**01.03.0004 Quermarkierung Typ II herstellen Haltlinie*mit Vormarkierung Heißplastikmasse grobstr. Decke**
StL-Nr. 221131510112091
Quermarkierung Typ II als endgültige Markierung herstellen. Verkehrsklasse P 7. Abgerechnet wird der markierte Strich.
Markierung = Haltlinie.
Strich mit Vormarkierung.
Markierungssystem aus thermoplastischem Stoff, nicht
spritzbar (Heißplastikmasse).
Schichtdicke '3,0 mm'
Markierung auf grobstrukturierter Asphaltdeckschicht.
Menge: 20,000 m
Zuordnung: 131

**01.03.0005 Parkmarkierung Typ I herstellen Parkmarkierung*mit Vormarkierung mind. P 5*grobstr. Decke**
StL-Nr. 221131425119921
Parkflächenmarkierung und Grenzmarkierung für Halt- und
Parkverbot Typ I als endgültige Markierung herstellen.
Abgerechnet wird der markierte Strich.
Markierung = Parkmarkierung.
Strich mit Vormarkierung.
Markierungssystem aus 'aus reaktivem Stoff, spritzbar
(Kaltspritzplastik) odermehrkomponentiger lösemittelarmer
Farbe (High-Solid) '
Schichtdicke 'min. 0,4mm '
Verkehrsklasse mindestens P 5.
Markierung auf grobstrukturierter Asphaltdeckschicht.
Menge: 300,000 m
Zuordnung: 131

**01.03.0006 Pfeilmarkierung Typ II herstellen geradeaus*mit Vormarkierung Länge 5,00 m*Heißplastikmasse grobe Nachstreum. grobstr. Decke**
StL-Nr. 22113152011221901
Pfeilmarkierung Typ II als endgültige Markierung herstellen.  Verkehrsklasse P 7.
Markierungszeichen = Pfeil geradeaus.
Mit Vormarkierung.
Länge = 5,00 m.
Markierungssystem aus thermoplastischem Stoff, nicht
spritzbar (Heißplastikmasse).
Als System mit groben Nachstreumitteln.
Schichtdicke '3,0 mm'
Markierung auf grobstrukturierter Asphaltdeckschicht.
Menge: 6,000 St
Zuordnung: 131

**01.03.0007 Pfeilmarkierung Typ II herstellen li.o.re. ab*mit Vormarkierung Länge 5,00 m*Heißplastikmasse grobe Nachstreum. grobstr. Decke**
StL-Nr. 22113152021221901
Pfeilmarkierung Typ II als endgültige Markierung herstellen.  Verkehrsklasse P 7.
Markierungszeichen = Pfeil links oder rechts ab.
Mit Vormarkierung.
Länge = 5,00 m.
Markierungssystem aus thermoplastischem Stoff, nicht
spritzbar (Heißplastikmasse).
Als System mit groben Nachstreumitteln.
Schichtdicke '3,0 mm'
Markierung auf grobstrukturierter Asphaltdeckschicht.
Menge: 3,000 St
Zuordnung: 131

**01.03.0008 Pfeilmarkierung Typ II herstellen gerad.+li.o.re.ab*mit Vormarkierung Länge 5,00 m*Heißplastikmasse grobe Nachstreum. grobstr. Decke**
StL-Nr. 22113152031221901
Pfeilmarkierung Typ II als endgültige Markierung herstellen.  Verkehrsklasse P 7.
Markierungszeichen = Pfeil geradeaus und links oder
rechts ab.
Mit Vormarkierung.
Länge = 5,00 m.
Markierungssystem aus thermoplastischem Stoff, nicht
spritzbar (Heißplastikmasse).
Als System mit groben Nachstreumitteln.
Schichtdicke '3,0 mm'
Markierung auf grobstrukturierter Asphaltdeckschicht.
Menge: 3,000 St
Zuordnung: 131

**01.03.0009 Pfeilmarkierung Typ II herstellen n.li.o.re.wechs.*mit Vormarkierung Länge 7,50 m*Kaltplastikmasse grobstr. Decke**
StL-Nr. 22113152051310001
Pfeilmarkierung Typ II als endgültige Markierung herstellen.  Verkehrsklasse P 7.
Markierungszeichen = Pfeil nach links oder rechts wechseln.
Mit Vormarkierung.
Länge = 7,50 m.
Markierungssystem aus reaktivem Stoff, nicht spritzbar
(Kaltplastikmasse).
Markierung auf grobstrukturierter Asphaltdeckschicht.
Menge: 3,000 St
Zuordnung: 131

**01.03.0010 Sperrflächenmarkierung Typ II herst Breite 0,25 m*mit Vormarkierung mind. P 6**
StL-Nr. 22113151511909199
Sperrfläche als Schrägstrichgatter Typ II als endgültige Markierung herstellen. Abgerechnet wird der markierte Strich.
Strichbreite = 0,25 m.
Strich mit Vormarkierung.
Markierungssystem aus 'aus reaktivem Stoff, spritzbar
(Kaltspritzplastik) odermehrkomponentiger lösemittelarmer
Farbe (High-Solid) '
Schichtdicke 'min. 0,6mm '
Verkehrsklasse mindestens P 6.
Markierung auf 'vorhandener Markierung und
grobstrukturierter Asphaltdecke / Betondecke '
Menge: 400,000 m
Zuordnung: 131

**01.03.0011 Sperrflächenmarkierung Typ II herst Breite 0,50 m*mit Vormarkierung mind. P 6**
StL-Nr. 22113151531909199
Sperrfläche als Schrägstrichgatter Typ II als endgültige Markierung herstellen. Abgerechnet wird der markierte Strich.
Strichbreite = 0,50 m.
Strich mit Vormarkierung.
Markierungssystem aus 'aus reaktivem Stoff, spritzbar
(Kaltspritzplastik) odermehrkomponentiger lösemittelarmer
Farbe (High-Solid)  '
Schichtdicke '0,6 mm'
Verkehrsklasse mindestens P 6.
Markierung auf 'vorhandener Markierung und
grobstrukturierter Asphaltdecke / Betondecke '
Menge: 200,000 m
Zuordnung: 131

### Abschnitt 02 Prüfungen, Sonstiges

#### Unterabschnitt 02.00 Prüfungen

**02.00.0001 Prüfung fertige Leistung Neuzustand Typ II über 1-10 km**
StL-Nr. 2211316052902
Durchführung der Prüfung der fertigen Leistung je Markierungssystem im Neuzustand durch eine anerkannte
Prüfstelle.
Markierung Typ II
Markierungssystem aus 'KP-Agglomerate oder prof. Folie
'
Längsmarkierung, zu beurteilende Länge über 1 km bis 10
km (drei Messabschnitte).
Menge: 8,000 St
Zuordnung: 131

**02.00.0002 Prüfung fertige Leistung Neuzustand Typ II*Heißplastikmasse über 1-10 km**
StL-Nr. 2211316052702
Durchführung der Prüfung der fertigen Leistung je Markierungssystem im Neuzustand durch eine anerkannte
Prüfstelle.
Markierung Typ II
Markierungssystem aus thermoplastischem Stoff, nicht
spritzbar (Heißplastikmasse).
Längsmarkierung, zu beurteilende Länge über 1 km bis 10
km (drei Messabschnitte).
Menge: 2,000 St
Zuordnung: 131

#### Unterabschnitt 02.01 Verkehrssicherung

**02.01.0001 Verk.sich. kürzerer Dauer durchf.*stat. Arbeitsst. bis 4 Std.*bei Tageslicht**
StL-Nr. 22110513590101100
Verkehrssicherung an Arbeitsstellen von kürzerer Dauer
betriebsfertig aufbauen, vorhalten, warten, instand
setzen, betreiben und abbauen. Vorübergehende Verkehrssicherungsmaßnahmen durchführen.
Nach RSA, Regelplan 'HE 1.1 RT / HE 0.1 T / HE 1.7 LT /
HE 1.69 RTK nach HE VZP-Katalog, pro Tag inkl. Umbau.
Fahrbare Absperrtafel muss aus betrieblichen Gründen
mit einer Baugruppe Sicherungsanhänger (BASA)
ausgestattet sein.'
Für stationäre Arbeitsstelle.
Gesamtdauer der Verkehrsführung bis 4 Std.
Bei Tageslicht.
Menge: 2,000 St
Zuordnung: 105

**02.01.0002 Verk.sich. kürzerer Dauer durchf.*stat. Arbeitsst. über 4 bis 8 Std.*bei Tageslicht**
StL-Nr. 22110513590102100
Verkehrssicherung an Arbeitsstellen von kürzerer Dauer
betriebsfertig aufbauen, vorhalten, warten, instand
setzen, betreiben und abbauen. Vorübergehende Verkehrssicherungsmaßnahmen durchführen.
Nach RSA, Regelplan 'HE 1.1 RT / HE 0.1 T / HE 1.7 LT /
HE 1.69 RTK nach HE VZP-Katalog, pro Tag inkl. Umbau.
Fahrbare Absperrtafel muss aus betrieblichen Gründen
mit einer Baugruppe Sicherungsanhänger (BASA)
ausgestattet sein.'
Für stationäre Arbeitsstelle.
Gesamtdauer der Verkehrsführung über 4 Std. bis 8 Std.
Bei Tageslicht.
Menge: 2,000 St
Zuordnung: 105

**02.01.0003 Verk.sich. kürzerer Dauer durchf.*bew. Arbeitsst. über 4 bis 8 Std.*bei Tageslicht**
StL-Nr. 22110513590302100
Verkehrssicherung an Arbeitsstellen von kürzerer Dauer
betriebsfertig aufbauen, vorhalten, warten, instand
setzen, betreiben und abbauen. Vorübergehende Verkehrssicherungsmaßnahmen durchführen.
Nach RSA, Regelplan 'HE 1.21 LTB / HE 1.43 LTB / HE
1.65 LTB / HE 0.1 T (als Wander) nach HE VZP-Katalog,
pro Tag inkl. Umbau. Zur OZ 00.00.0003.
Fahrbare Absperrtafel muss aus betrieblichen Gründen
mit einer Baugruppe Sicherungsanhänger (BASA)
ausgestattet sein.'
Für bewegliche Arbeitsstelle.
Gesamtdauer der Verkehrsführung über 4 Std. bis 8 Std.
Bei Tageslicht.
Menge: 3,000 St
Zuordnung: 105

**02.01.0004 Verk.sich. kürzerer Dauer durchf.*stat. Arbeitsst. bis 4 Std.*bei Dunkelheit**
StL-Nr. 22110513590101200
Verkehrssicherung an Arbeitsstellen von kürzerer Dauer
betriebsfertig aufbauen, vorhalten, warten, instand
setzen, betreiben und abbauen. Vorübergehende Verkehrssicherungsmaßnahmen durchführen.
Nach RSA, Regelplan 'HE 1.5 RN / HE 1.6 RN / HE 1.15 LN
/ HE 1.16 LN / HE 1.17 LN / HE 1.59 LN / HE 1.62 LNS
nach HE VZP-Katalog, pro Nacht inkl. Umbau.
Fahrbare Absperrtafel muss aus betrieblichen Gründen
mit einer Baugruppe Sicherungsanhänger (BASA)
ausgestattet sein.'
Für stationäre Arbeitsstelle.
Gesamtdauer der Verkehrsführung bis 4 Std.
Bei Dunkelheit.
Menge: 3,000 St
Zuordnung: 105

**02.01.0005 Verk.sich. kürzerer Dauer durchf.*stat. Arbeitsst. über 4 bis 8 Std.*bei Dunkelheit**
StL-Nr. 22110513590102200
Verkehrssicherung an Arbeitsstellen von kürzerer Dauer
betriebsfertig aufbauen, vorhalten, warten, instand
setzen, betreiben und abbauen. Vorübergehende Verkehrssicherungsmaßnahmen durchführen.
Nach RSA, Regelplan 'HE 1.5 RN / HE 1.6 RN / HE 1.15 LN
/ HE 1.16 LN / HE 1.17 LN / HE 1.59 LN / HE 1.62 LNS
nach HE VZP-Katalog, pro Nacht inkl. Umbau.
Fahrbare Absperrtafel muss aus betrieblichen Gründen
mit einer Baugruppe Sicherungsanhänger (BASA)
ausgestattet sein.'
Für stationäre Arbeitsstelle.
Gesamtdauer der Verkehrsführung über 4 Std. bis 8 Std.
Bei Dunkelheit.
Menge: 6,000 St
Zuordnung: 105

**02.01.0006 Verk.sich. kürzerer Dauer durchf.*stat. Arbeitsst. bis 4 Std.*bei Dunkelheit**
StL-Nr. 22110513590101200
Verkehrssicherung an Arbeitsstellen von kürzerer Dauer
betriebsfertig aufbauen, vorhalten, warten, instand
setzen, betreiben und abbauen. Vorübergehende Verkehrssicherungsmaßnahmen durchführen.
Nach RSA, Regelplan 'HE 2.5 RN / 2.14 LN / HE 2.15 LN
nach HE VZP-Katalog, pro Nacht inkl. Umbau.
Fahrbare Absperrtafel muss aus betrieblichen Gründen
mit einer Baugruppe Sicherungsanhänger (BASA)
ausgestattet sein.'
Für stationäre Arbeitsstelle.
Gesamtdauer der Verkehrsführung bis 4 Std.
Bei Dunkelheit.
Menge: 3,000 St
Zuordnung: 105

**02.01.0007 Verk.sich. kürzerer Dauer durchf.*stat. Arbeitsst. über 4 bis 8 Std.*bei Dunkelheit**
StL-Nr. 22110513590102200
Verkehrssicherung an Arbeitsstellen von kürzerer Dauer
betriebsfertig aufbauen, vorhalten, warten, instand
setzen, betreiben und abbauen. Vorübergehende Verkehrssicherungsmaßnahmen durchführen.
Nach RSA, Regelplan 'HE 2.5 RN / 2.14 LN / HE 2.15 LN
nach HE VZP-Katalog, pro Nacht inkl. Umbau.
Fahrbare Absperrtafel muss aus betrieblichen Gründen
mit einer Baugruppe Sicherungsanhänger (BASA)
ausgestattet sein.'
Für stationäre Arbeitsstelle.
Gesamtdauer der Verkehrsführung über 4 Std. bis 8 Std.
Bei Dunkelheit.
Menge: 4,000 St
Zuordnung: 105

#### Unterabschnitt 02.02 Sonstiges

**02.02.0001 Arbeiten am Wochenende**
Es sind alle Kosten einzurechnen, die für Fahrbahnmarkierungsarbeiten am Sonntag/Feiertag zusätzlich
anfallen: Personal,erhöhter Aufwand für
Verkehrssicherung, etc.
als Zulage pro Sonntag/Feiertag
Menge: 6,000 St

**02.02.0002 Ausfallzeit**
Es sind alle Kosten einzurechnen, die aufgrund eines
Abbruches des Markierungseinsatzes anfallen.
Die Vergütung erfolgt nach Stunden. In den Stundensatz
sind die gesamten Kosten der Kolonne inkl.
Verkehrssicherung einzurechnen.
Menge: 5,000 h

**02.02.0003 Nachtbaustelle Personal**
Es sind alle Kosten einzurechnen, die für Arbeiten in
der Nacht zusätzlich anfallen: Zulagen Personal (bis 6
Personen), Beleuchtung, Zuschlag aufgrund reduzierter
Tagesleistung etc.

als Zulage pro Nachteinsatz (bis 4h Dauer)
Menge: 6,000 St

**02.02.0004 Nachtbaustelle Personal**
Es sind alle Kosten einzurechnen, die für Arbeiten in
der Nacht zusätzlich anfallen: Zulagen Personal (bis 6
Personen), Beleuchtung, Zuschlag aufgrund reduzierter
Tagesleistung etc.

als Zulage pro Nachteinsatz ( 4 - 8h Dauer)
Menge: 10,000 St

USt %: 19,00
